# SML - Verbindungs- und Umbau BH A
Angebotsaufforderung (GAEB DA XML 3.2, DA83)
Projekt: 25806
Währung: EUR
Angebotsdatum: 04.11.2026
Eröffnung: 04.11.2026 12:00:00
Ende der Zuschlagsfrist: 04.01.2027
Abgabeort: Vergabeplattform DTVP
Ausführungsbeginn: 18.01.2027
Ausführungsende: 12.02.2027
Auftraggeber: St. Marien Hospital Lüdinghausen, zu Hd. Herrn Johannes Simon, Neustraße 1; Vergabenummer: 501
Ausführungsort: SML - Verbindungs- und Umbau BH A, - Verbindungs- und Umbau der internistis
Erstellt mit: BUILDUP, BUILDUP v31.0.0.0, 05.10.2026

## 501 Erdarbeiten
Datum: 02.10.2026

### 501 Erdarbeiten

*Hinweis: Baubeschreibung*
Ziel der Baumaßnahme ist ein Um- und Erweiterungsbau des Bettenhauses A, um das internistisch-geriatrische Versorgungskonzept des St. Marien-Hospitals auch räumlich an die aktuellen Standards anzupassen und zusätzliche Bettenkapazitäten zur Versorgung von Patientinnen und Patientenzu schaffen. Neben der Schaffung neuer Versorgungskapazitäten werden im Baukonzept die Aspekte Demenzsensibler Bereich und die Schaffung von  Isolationskapazitäten berücksichtigt.

Geplant werden folgende Bereiche:
- 2-geschossiger Verbindungsbau, als Neubau,  im Erd- und 1. Obergeschoss angrenzend an
  die Bestandsbettenhäuser "A" und "C"
- Umbau im EG und 1. OG im  Bestandsgebäude Bettenhaus "A" (Renovierung)
- Erstellung Außenanlagen im Bereich des Innenhofes und des Parks,
- Wiederherstellung der Baustelleneinrichtungsfläche
- Umverlegung von Leitungen im Baufeld
Erschließung:
Das Erdgeschoss ist die Eingangsebene und liegt mit dem angrenzenden Bestand ebenerdig. Erschlossen werden die neuen Bereiche sowohl über den Bestand (Haupteingang Sankt Marien Hospital) über den Aufzugsvorraum bzw. Treppenhaus.

Statisches System:
Das Bestandsbettenhaus aud em Jahr 1960  ist mit tragenden  Außen- und Innenwänden und Stahlbetondecken erstellt. Die Außenwände bestehen überwiegend aus Mauerwerk.
Teilweise sind Schlitze für Heizungen vorhanden.
Die Gründung ist eine Fundamentgründung auf gewachsenem Baugrund.

Der Neubau erhälht eine Tiefengründung aus Mikrobohrpfählen mit aufliegenden Fundamentbalken. Die Zwischendecken werden aus Spannbetonhohlkörper- und Ortbetondeckenausgeführt. Die Außenwände aus werden in Mauerwerk hergestellt.

Baustelle:
Die Baustelle wird über die vorhandene Erschließung von der Neustraße aus erreicht.
Die Zuwegung dient auch der Anfahrt für den Krankentransportverkehr, der immer Vorrang hat. Zusätzlich muss die Erreichbarkeit des Gebäudes für die Feuerwehr weiterhin möglich sein.
Die Baustelleneinrichtungsfläche befindet sich süd- östlich des Bestandsbettenhauses, sowie des Verbindungssbaus.

Umbau bei laufendem Betrieb im "A" - Trakt:
Oberhalb des Ausbaubereiches EG und 1. OG befindet sich ein weiteres Geschoss, dass im Rohbauzustand bealssen wird.
Die Pflegestationen im Bauteil "C" bleiben während der Baumaßnahme im Betrieb und sind schutzbedürftig. Die Baustelle hat auf die im Betrieb befindliche Geschosse/ Bauteile Rücksicht zu nehmen.

Bauabschnitte:
Das Bauvorhaben wird in verschiedene Bauabschnitte (u.a. Abbruch Isolierstation, Neubau Verbindungsbau, Entkernung Erd- und 1. Obergschoss Bettenhaus A, Ausbau Bestandsgeäude) unterteilt. Die Bauabschnitte laufen hintereinander.
Nach Inbetriebnahme der beiden Stationen im Verbindungsbau (Neubau) kann das Bestandsgeäude Kernsaniert und umgebaut werden.

Außenanlagen:
Die Außenanlagen werden so modelliert, dass die Anbindung vom Park im Süd- Ostbereich mittels geneigter Flächen un einer Rampen-/ Treppenanlage erfolgt.
Auch der Angriffsweg der Feuerwehr findet u.a. vom Park  statt. Ebenso östlich und nördlich desBestandsbettenhauses.
Im Bereich des Innenhofes wird ein geschützer Garten geplant und erstellt.

*Hinweis: Allgemeine Informationen zur Baustelle*
Der Baustellenverkehr hat permanent Rücksicht auf den laufenden Krankenhausbetrieb zu nehmen. Der Krankenhausbetrieb hat immer Vorrang.

Arbeitszeiten, Lärmschutz:
Die Arbeitszeiten sind von Montag bis Freitag 06:00 - 18:00.
Die täglichen regelmäßigen Ruhezeiten sind zwingend einzuhalten.
Während der Ruhezeiten dürfen grundsätzlich keine Lärmintensiven Arbeiten ausgeführt werden.
Für Arbeiten an Samstagen ist die vorherige Zustimmung der Bauleitung einzuholen.
Arbeiten an Sonn- und Feiertagen sowie außerhalb der o.g. Arbeitszeiten an Werktagen werden nur in besonderen Einzelfällen nach ausdrücklicher Aufforderung durch den Auftraggeber anfallen.
Anlieferung und Abtransport dürfen nur in den angegebenen Arbeitszeiten und nur in Anwesenheit des AN erfolgen.
Bei den Arbeiten ist die Entwicklung von Emissionen durch Staub, Erschüttern und Lärm durch geeignete Mittel, welche dem Stand der Technik entsprechen, zu vermeiden bzw. einzuschränken. Die AVV Lärm ist zu beachten.

Informationen zu den Zu- und Abfahrtswegen:
Alle nachfolgenden Angaben sind im Zusammenhang mit den der Ausschreibung beigefügten Unterlagen in Form des Baustelleneinrichtungsplanes zu verstehen.
Die eigentliche Zu- und Ausfahrt für den Baustellenverkehr mit LKW hat über die in dem Baustelleneinrichtungsplan dargestellte Zuwegung bzw. über die dargestellten Baustelleneinrichtungsflächen zu erfolgen. Die Zufahrt zur Baustelle darf nur von der Neustraße aus erfolgen. Parkplätze für PKW (Firmenfahrzeuge) stehen vor Ort im Bereich der Baustelleneinrichtung nur im begrenzten Umfang zur Verfügung.
Das Baufeld darf nur über den gekennzeichneten Zugang betreten und verlassen werden. Öffentliche Parkplätze befinden sich in der Nähe des Baufelds und können normal genutzt werden.
Informationen zu den Zugängen:
Die Zugänglichkeit des Gebäudes erfolgt über die außenliegenden Eingänge an der Ost- und Südseite des Gebäudes.

Angaben zum PKW- und Baustellenverkehr:
Anlieferungen erfolgen über die Zufahrtsstraße von der Neustraße aus.
Der Zufahrtsweg für Feuerwehr-, Rettungs-, Polizei- und sonstige Hilfsfahrzeuge im mittleren Bereich des Baufeldes ist zwingend freizuhalten.
Bau- und Lieferfahrzeuge dürfen nicht außerhalb des Baufeldes auf den allgemeinen Flächen geparkt werden. Private PKW der Baustellenmitarbeiter (AN) dürfen nicht die Zuwegung von der Neustraße aus behindern. Die privaten PKW können auf den vorhandenen öffentlichen Parkplätzen abgestellt werden.
Angaben zu Verkehrsflächen:
Der AN hat die für ihn selbst angelieferten Materialien sicher zu lagern. Insbesondere sind, bei Bedarf, Schutzmaßnahmen gegen ein Verwehen von Lagergut zu treffen. Nach Abschluss der Arbeiten ist die Baustelle durch den AN unverzüglich zu räumen.

*Hinweis: Allgemeine Hinweise*
Leistungsumfang:
Der Leistungsumfang versteht sich grundsätzlich als Komplettleistung der Bauleistung, d.h. einschließlich aller Nebenleistungen. Für die Erstellung des Angebots und für die Ausführung der Leistung gelten die VOB/B und die VOB/C, sämtliche weiteren gültigen technischen Regelwerke sowie die anerkannten Regeln der Technik.
Die Entsorgung und Deponiegebühren übernimmt der AN auf eigene Kosten gemäß den gültigen Vorschriften.

Besichtigung der Baustelle:
Dem Bieter wird empfohlen, vor Abgabe eines Angebots die Gegebenheiten vor Ort zu besichtigen. Eine diesbezügliche Verpflichtung besteht nicht.

Energie- und Medienkosten, Umlagen:
Baustrom und Bauwasser werden bauseitig bis zu den Übergabepunkten (Endkastenverteiler für Baustrom sowie Standrohr/Zapfstelle für Bauwasser) bereitgestellt.
Die Kosten für den Verbrauch von Baustrom und Bauwasser trägt der Auftraggeber.
Der Aufenthaltscontainer, welcher teilweise als Besprechungsraum genutzt wird, wird den Auftragnehmern zur Verfügung gestellt. Hierfür werden keine weiteren Kosten oder Umlagen erhoben.

Ausführungsbestimmungen
Ergänzend zu den gültigen, die Leistung des AN, betreffenden DIN- und Euro-Normen, gelten auch alle für die Leistungen zutreffenden einschlägigen Vorschriften und Bestimmungen in der jeweils gültigen Fassung. Alle Materialien müssen den gültigen DIN- und Euro-Normen, der Muster-Verwaltungsvorschrift Technische Baubestimmungen sowie den anerkannten technischen Regeln entsprechen, sowie eine CE- Kennzeichnung besitzen.

Bauleitung:
Der AN übernimmt die Fachbauleitung für sein Gewerk. Der Fachbauleiter muss die deutsche Sprache fließend in Wort und Schrift beherrschen. Dieser muss die Einhaltung aller Sicherheitsmaßnahmen, Unfallverhütungsvorschriften, Arbeitsstättenrichtlinien, Auflagen der Berufsgenossenschaft überwachen und entsprechende Maßnahmen ergreifen.

Ansprechpartner / Bauleitung:
Der AN hat während der gesamten Maßnahme einen verantwortlichen Vertreter zu benennen. Ein Wechsel des Vertreters ist nur mit vorheriger Zustimmung des AG bzw. dessen Objektüberwachung erlaubt und ist zu begründen.

Arbeitsschutz:
Neben den anzuwendenden gesetzlichen und berufsgenossenschaftlichen Vorschriften und Regelungen, sind die in den Zusätzlich Technischen Vertragsbedingungen (ZTV) beschriebenen speziellen Arbeitsschutzmaßnahmen, sowie der vom SiGeKo aufgestellte Sicherheits- und Gesundheitsschutzplan einzuhalten. Der Sicherheits- und Gesundheitsschutzkoordinator (SiGeKo) wird vom AG gestellt/beauftragt. Seitens des AN ist eine Fachkraft für Arbeitssicherheit nach DGUV Regel 101-004 zu benennen. Der AN hat dem SiGeKo vor Beginn der Arbeiten seine Arbeitsverfahren sowie die vorgesehenen Sicherheitsmaßnahmen anzugeben. Notwendige Änderungen der Arbeitsverfahren oder des Arbeitsablaufs können durch den SiGeKo veranlasst werden.

Sicherstellung der Stromfreiheit im Arbeitsbereich:
Vor der Durchführung der Abbrucharbeiten stellt der AG die bereichsbezogene und selektive Stromfreischaltung der Arbeitsbereiche  sicher. Die Klinik, insbesondere die angrenzenden Bereiche befinden sich im laufenden Betrieb und bleiben weiterhin mit Strom versorgt.

Zulassungen:
Die im LV geforderten technischen Werte der Einzelbauteile bzw. der Gesamtkonstruktion sind anzugeben und durch Prüfzeugnisse nachzuweisen (Allgemeine bauaufsichtliche Zulassung durch das Deutsche Institut für Bautechnik (DIBt)).

Maschinen / Betriebsmittel:
Alle Maschinen, Geräte, Werkzeuge, Schalungen, Aussteifungen und sonstige Betriebsmittel, die zur Durchführung der ausgeschriebenen Leistungen erforderlich sind, sind in die Angebotssumme einzukalkulieren.
Es dürfen nur elektrische Anlagen und Betriebsmittel sowie Maschinen und Geräte auf der Baustelle eingesetzt werden, die nachweislich gemäß UVV "Elektrische Anlagen und Geräte (BGV - A2)" in den vorgeschriebenen Zeitabständen auf ihren ordnungsgemäßen Zustand geprüft werden. Der Nachweis ist auf der Baustelle als Kopie vorzuhalten oder kann durch Prüfsiegel am Gerät geführt werden.
Bei der Nutzung von Maschinen und Betriebsmitteln sind die festgelegten Arbeitszeiten sowie alle Vorgaben zum Lärmschutz uneingeschränkt einzuhalten.

Bauablauf:
Die örtlichen Verhältnisse sind bei der Ausführung zu berücksichtigen. Festgestellte Unstimmigkeiten sind mit der Bauüberwachung des AG zu klären, Bedenken bzw. Beanstandungen der baulichen Vorleistungen unverzüglich schriftlich mitzuteilen.

Witterung:
Alle erforderlichen Vorsorge- und Schutzmaßnahmen sind vom AN in eigener Verantwortung zu planen, durchzuführen und laufend auf ihre Funktionsfähigkeit zu überprüfen und ggf. zu erneuern (z.B. Abdeckungen, etc.). Die Witterungsverhältnisse sind vom AN beim zuständigen öffentlichen Wetterdienst verbindlich abzufragen und täglich im Bautagebuch zu dokumentieren.

Rauschmittelmissbrauch:
Auf der Baustelle besteht striktes Alkoholverbot sowie Verbrauch von berauschenden Mitteln. Im Gebäude und auf dem gesamten Krankenhausgelände besteht Rauchverbot. Es gibt vor Ort einen Raucherunterstand, der genutzt werden muss.
Der AN hat Personen, bei denen der begründete Verdacht auf Alkohol- und Drogeneinfluss besteht, unverzüglich von der Baustelle zu entfernen. Der AG bzw. dessen Bevollmächtigten behält sich vor, solchen Personen Baustellenverbot zu erteilen.

Lagerung, Lagerflächen:
Lagerflächen stehen innerhalb der Baustelleneinrichtungsfläche nur in begrenztem Umfang zur Verfügung.
Die Standorte für (Groß-)Baumaschinen und Geräte sind mit der Objektüberwachung des AG abzustimmen.

Bauabfälle:
Alle ausführenden Firmen haben, die von Ihnen erzeugten Abfälle, unverzüglich von der Baustelle zu entfernen und entsprechend den gültigen Vorschriften zu entsorgen.
Insbesondere sind Kartonagen und Verpackungsmaterial (Brandlasten) ordnungsgemäß und getrennt nach Abfallfraktionen zu entsorgen. Auf Verlangen der Objektüberwachung des AG hat der jeweilige Mitarbeiter des Unternehmens seine geplante Abfallbeseitigung nachzuweisen.
Während der Abbrucharbeiten können Abfälle durch den Auftragnehmer in eigenen Containern auf der hierfür freigegebenen Lagerfläche am Gebäude zwischenlagert und anschließend entsorgt werden. Der Auftragnehmer hat die Containerstellung eigenverantwortlich zu organisieren, die genutzten Flächen ordnungsgemäß abzusperren und zu sichern. Sämtliche hierfür anfallenden Kosten sind in die Einheitspreise des Leistungsverzeichnisses einzukalkulieren.
Baustelleneinrichtung:
Alle eventuell erforderlichen Anträge für Genehmigungen für Maßnahmen der eigenen Baustelleneinrichtung und deren Betrieb hat der AN selbst zu stellen und die Genehmigungen selbst herbeizuführen.
Einrichtungsmaßnahmen nach den Unfallverhütungsvorschriften, den Gewerbe aufsichtlichen Vorschriften, Arbeitsstättenrichtlinien, Maschinenschutzgesetzen und VDE-Vorschriften sind in die Preise einzukalkulieren.
Die Baustelleneinrichtung darf nur in Absprache und durch Zuweisung der Objektüberwachung und in entsprechend festgelegten Flächen erfolgen.
Nach Beendigung der Maßnahme ist die Baustelleneinrichtung vollständig zu räumen. Sämtliche im Zuge der Baustelleneinrichtung genutzten Flächen sind in den ursprünglichen Zustand zurückzuversetzen bzw. fachgerecht wiederherzustellen.
Durch den An Baustelleneinrichtung wird vor Ort ein Container als Aufenthaltsraum bereitgestellt. In diesem Container sollen die vor Ort eingesetzten Mitarbeiter die Pausen verbringen. Es ist nicht gestattet, die Pause im Gebäude durchzuführen.

Baustelleneinrichtung des Auftragnehmers einrichten, räumen:
Die Baustelleneinrichtung für die eigenen Belange des Auftragnehmers beinhaltet das Einrichten, Vorhalten und Räumen der Baustelle für die eigene Leistungsausführung für sämtliche aufgeführte Leistungen mit allen evtl. erforderlichen Großgeräten, Geräten, Montagehilfen und Hebezeugen, sonstigen Betriebsmitteln, Absperrungen etc.
Das von der Baustelleneinrichtung in Anspruch genommene Gelände ist nach Rückbau der BE wieder herzurichten. Befestigungen und Einbauten der Lager- und Arbeitsplätze sind rückstandslos zu beseitigen

Fremdfirmenunterweisung:
Für Arbeiten, die außerhalb des Baustellenbereiches stattfinden, wird vorab eine Fremdfirmenunterweisung benötigt. Diese Unterweisung ist mit einem Vorlauf von mindestens einem Tag beim technischen Leiter der FACT GmbH des Krankenhauses anzumelden. Sämtliche Mitarbeiter, die außerhalb des Baustellenbereiches arbeiten haben an dieser Unterweisung teilzunehmen und müssen die Teilnahme an der Unterweisung durch eine Unterschrift bestätigen.
Heißarbeitsschein:
Für feuergefährliche Arbeiten, die außerhalb des Baustellenbereiches durchgeführt werden müssen, ist hierfür vorab beim technischen Leiter der FACT GmbH des Krankenhauses ein Erlaubnisschein einzuholen. Dieser Erlaubnisschein ist arbeitstäglich vor Beginn einzuholen und jeweils nur für den Ausstellungstag gültig.

Brandmeldeanlage:
Die Brand- und Rauchmelder für den Baustellenbereich werden für die Bauzeit ausgeschaltet. Müssen in den angrenzenden Arbeitsbereichen oder den Schächten einzelne Brandmelder abgeschaltet werden, so ist dies arbeitstäglich vor Beginn der Arbeiten anzumelden. Die ausgeschalteten Melder werden zum Ende des Arbeitstages wieder angeschaltet.

*Hinweis: ZTV Erdarbeiten*
Baugrund und Grundwasser:
Das Baugrundgutachten des Ingenieurbüro Hinz ist Teil der LV-Unterlagen und ist zu beachten!

Hinweise zur Abrechnung aller Erdarbeiten:

- Abrechnung nach Fläche und Abtragsdicke.
- Bei Mietenaufmaß wird 15 % Auflockerungsfaktor abgezogen.
- Abgerechnet werden alle Flächen in der Projektion; Arbeitsraumbreiten werden nicht
gesondert vergütet.
Ebenfalls erfolgt keine zusätzliche Vergütung, wenn benachbarte Flächen mit unterschiedlichem
Planumsniveau herzustellen sind oder der AN das Planum abschnittsweise oder in mehreren Arbeitsschritten herstellt.

Hinweise zu Grabenarbeiten:
Gräben sind gem. DIN EN 1610 ausführen.
Abrechnung von Gräben bis 1,25 m Tiefe als senkrechter Graben. Gräben über 1,25 m Tiefe sind ab einer Höhe von 1,25 m über der Grabensohle abzuböschen (Böschungswinkel
max. 45 Grad).
Leistung einschließlich Verdichten und Nachprofilieren der Grabensohle.

Auflager- und Einbettungs- sowie Boden bzw. Füllmaterial ist gemäß DIN EN 1610 einzubauen und zu verdichten. Gräben ab OK Erd- bzw. Rohplanum. Die Grabenlänge wird ohne Abzug von Arbeitsräumen an Revisionsschächten u. ä. abgerechnet.

Bei allen Grabenarbeiten sind folgende Normen und Regelwerke zwingend bindend:

- DIN EN 1610 "Verlegung und Prüfung von Abwasserleitungen und -kanälen"
- DIN 4123- DIN 4124 "Verlegung und Prüfung von Abwasserleitungen und-kanälen"
- ATV DIN 18303- DIN 18920: Vegetationstechnik im Landschaftsbau
- DWA-M 162: Bäume, unterirdische Leitungen und Kanäle, Deutsche Vereinigung für Wasserwirtschaft, Abwasser und Abfall e.V.

Anzutreffende Böden sh. Baugrundgutachten dedes Ingenieurbüro Hinz
.
Hinweise Eigenüberwachung:
Der Auftragnehmer hat die Eigenüberwachung für Verdichtung nach ZTVE-StB durch Sondieren mittels der leichten Rammsonde oder durch dynamische Plattendruckversuch durchzuführen. Andere Methoden der Eigenüberwachung, die eine gleichwertige Prüffunktion erfüllen, sind grundsätzlich zulässig, müssen jedoch vom Auftraggeber genehmigt werden.
Der Umfang der Eigenüberwachung gemäß ZTVE-StB ist durch den Auftragnehmer ohne spezielle Vergütung zu erbringen.
Die Ergebnisse der Eigenüberwachungsprüfung und der Kontrollprüfungen sind zu protokollieren und dem Auftraggeber in Lageplänen mit Eintragung der Lage der Prüfstellen vorzulegen.
Das Aufmaß wird nur nach Vorlage dieser jeweiligen Eigenüberwachungs- und Kontrollprüfungsprotokolle bestätigt.

#### 501.1 Erdarbeiten

**501.1.1 Grasnarbe abtragen und entsorgen**
Grasnarbe mit Bewuchs im Bereich der Baugrube und des Innenhofes fachgerecht abtragen, aufnehmen und entsorgen.
Inkl. Lösen, Aufnehmen, innerem Transport und ordnungsgemäßer Lagerung.
Ausführung gemäß DIN 18300
Menge: 360,000 m²

**501.1.2 Belag aus Pflaster abtragen und entsorgen**
Pflasterbelag im Bereich der Baugrube und des geplanten Innenhofes fachgerecht abtragen, aufnehmen und entsorgen.
- Dicke 80 mm,
- Einschl. Bettung aus Splitt  Bettungsdicke d= ca. 5 cm
- Einschl. ungebundenen Schottertragschicht unter
Pflasterflächen aus Mineralgemisch / Schotter, d= ca. 20 cm. Abtragen der Tragschicht bis zur Oberkante des
darunterliegenden Planums.

Ausführung gemäß DIN 18300
Menge: 80,000 m²

**501.1.3 Oberboden abtragen**
Oberboden (Mutterboden) im Bereich der Baugrube und des geplanten Innehofes nach Abtrag der Grasnarbe getrennt abtragen bis zu einer Tiefe von ca. 30 cm, aufnehmen und seitlich auf der Baustelle getrennt zwischenlagern.
Die Miete ist gegen die Witterung zu Schützen.
Menge: 150,000 m³

**501.1.4 Herstellen Planunm Innenhof**
Herstellen des Groblanums im Bereich des geplanten Innenhofes mit einer Ebenheitstoleranz von ± 10 cm.
Das Feinplanum ist auf die erforderliche Höhe gemäß der
Planunterlagen herzustellen und umfasst die Feinprofilierung
der planaren Flächen.
Die Nachprofilierung von Fundamenten und sonstigen vertieften Bauteilen (z. B. Gräben, Vouten) ist nicht Bestandteil dieser Position und wird gesondert vergütet.
Einbauhöhen und Aushubtiefen gemäß den Aushub- und
Planunterlagen des AN.
Menge: 500,000 m²

**501.1.5 Boden der Baugrube abtragen und lagern**
Boden im Bereich der Baugrube nach Abtrag der Grasnarbe
und des Mutterbodens lösen, ausheben, aufnehmen und
innerhalb der Baustelle fördern sowie ggf. zwischenlagern.
Die Herstellung der Baugrube erfolgt mit geböschten Wänden mit einer maximalen Böschungsneigung von 45° (ca. 1 : 1).
Steilere Böschungen sowie ggf. erforderliche
Sicherungsmaßahmen sind nicht Bestandteil dieser Position
und werden gesondert vergütet.

Bodenverhätnisse:
 - Bodengruppen A, entsprechend Bodenklassen 3, 4 und
ggf. partiell auch Klasse 5.

Die Arbeiten umfassen sätliche Nebenleistungen wie das
Löen, Ausheben, Laden, den inneren Transport sowie die ggf. erforderliche Zwischenlagerung des Materials auf der Baustelle.

Besondere Hinweise:
- Das Aushubmaterial ist bis zum Abtransport getrennt und
ordnungsgemäß zwischenzulagern.
- Die Zwischenlagerung ist in die Einheitspreise
einzukalkulieren.
- Der Abtransport sowie die Entsorgung bzw. Verwertung
des Materials sind nicht Bestandteil dieser Position und
werden gesondert vergütet.
Menge: 1900,000 m³

**501.1.6 Boden der Baugrube abfahren und entsorgen**
Übernehmen des aus den Erdarbeiten anfallenden Aushubmaterials, bestehend aus Böden der Bodengruppe A mit Anteilen aus Sanden sowie aufgefüllten Bettungen,
Tragschichten und Stabilisierungen.
Der Boden gilt als nicht belastet, sofern in den Ausschreibungsunterlagen nichts Abweichendes angegeben ist.
Einschließlich Laden, Abfuhr und fachgerechter Verwertung
bzw. Entsorgung gemäß den geltenden gesetzlichen Vorschriften.
Einschließlich aller erforderlichen Nebenleistungen:
- Transport zu einer zugelassenen Verwertungs- oder
Entsorgungsanlage
- Abladen des Materials
- sämtliche Gebühren, Abgaben und Nachweise

Besondere Hinweise:
- Das Material fällt gemischt und ggf. inhomogen an.
- Die Einstufung sowie die Wahl des Entsorgungs- bzw.
Verwertungsweges erfolgen entsprechend der tatsächlichen Materialqualität.
- Entsorgungs- und Verwertungsnachweise sind auf
Verlangen vorzulegen.
Menge: 1900,000 m³

**501.1.7 Herstellen Feinplanunm Baugrube**
Herstellen des Feinplanums zur Aufnahme der Sohlplatte
mit einer Ebenheitstoleranz von ± 3 cm.
Das Feinplanum ist auf die erforderliche Höhe gemäß den
Planunterlagen herzustellen und umfasst die Feinprofilierung
der planaren Flächen.
Die Nachprofilierung von Streifenfundamenten, Frostschüzen
und sonstigen vertieften Bauteilen (z. B. Gräben, Vouten) ist
nicht Bestandteil dieser Position und wird gesondert vergütet.
Einbauhöhen und Aushubtiefen gemäß den Aushub- und
Planunterlagen des AN.
Menge: 850,000 m²

**501.1.8 Einbau Geotextil Vliesstoff als Trennenlage**
Einbau einer Schicht aus Geotextilien, Vliesstoff, auf das Feinplanum er Baugrube zum Trennen.

- hydraulische Filterwirksamkeit: kv rößerer gleich 1 x 10
hoch minus 4 m/s,
- Dränleistung: min. 0,1 l/s x m
- Überlappungsbreite mind. 20 cm
Menge: 850,000 m²

**501.1.9 Auffüllung mit Schotter (HKS)**
Liefern und lagenweiser Einbau eines Schotterpolsters aus
güteklassifiziertem, nicht bindigem Mineralgemisch,
z. B. HKS 0/45 oder HKS 5/45, in den vorgesehenen Bereichen.
Schichtdicke ca. 30 cm

Das Material muss folgende Eigenschaften aufweisen:
- bindige Anteile < 5 Gew.-%
- keine Tonfraktion
- stetig abgestufte Körnungslinie
- gute Wasserdurchlässigkeit (kapillarbrechend)
- frostunempfindlich

Die Arbeiten umfassen das Einbauen, Verteilen, lagenweise
Verdichten sowie das Herstellen der planmäßigen Höhen und Ebenheiten als Arbeitsfläche für den Spezialtiefbau.
Die Verdichtung ist entsprechend den Anforderungen der DIN 18300 bzw. den planerischen Vorgaben durchzuführen.

Besondere Hinweise:
- Der Einbau des Schotters hat lagenweise zu erfolgen.
- Beschädigungen an bereits verlegten Leitungen sind zu
vermeiden.
- Verdichtungsnachweise sind auf Verlangen vorzulegen.
Menge: 850,000 m²

**501.1.10 Zulage zur Auffüllung auf geneigter Fläche**
Zulage zur Vorposition für den erhöhten Aufwand bei der
Herstellung von geneigten Flächen (Rampen) als Zufahrt für Großgeräte zur Baugrube.

Die Zulage umfasst:
- erschwertes Einbauen in geneigter Geometrie
- erhöhten Aufwand für lagenweises Herstellen der Schräge
- aufwendigere Verdichtung und Nachprofilierung

Die Ausführung erfolgt entsprechend den planerischen
Vorgaben (siehe Schnitte/Details).
Menge: 40,000 m²

**501.1.11 Auffüllung mit Füllsand**
Liefern und Einbauen von Füllsand in den vorgesehenen
Bereichen, z.B. Arbeitsräume und KG der abgebrochenen ISO Station.
Der Füllsand muss folgende Eigenschaften aufweisen:
- bindige Anteile < 5 Gew.-%
- keine Tonfraktion
- ausreichend wasserdurchlässig

Der Einbau hat lagenweise mit einer maximalen Lagenstärke
von ca. 30 cm zu erfolgen.

Die Verdichtung ist zur Vermeidung späterer Setzungen mit
geeigneten Geräten (z. B. Stampfer oder Flächenrüttler) durchzuführen und muss mindestens 98–100 % der einfachen Proctordichte betragen.

Im oberen Bereich bis ca. 1,00 m unter Geländeoberkante
(GOK) unter später versiegelten Flächen ist eine Verdichtung von = 100 % der einfachen Proctordichte sicherzustellen.

Die Arbeiten umfassen das Einbringen, Verteilen, lagenweise Verdichten sowie das Herstellen der planmäßigen Höhen.

Besondere Hinweise:
- Das Material dient als Füll- und Ausgleichsschicht, nicht als
tragende Schicht.
- Verdichtungsnachweise sind auf Verlangen vorzulegen.
Menge: 1200,000 m³

#### 501.2 Offene Wasserhaltung

**501.2.1 Offene Wasserhaltung der Baugrube**
Herstellen, Vorhalten, Betreiben und Rückbauen einer offenen Wasserhaltung für die Baugrube während der Erdarbeiten gemäß DIN 18301.

Leistungsumfang:
- Sammeln des anfallenden Oberflächen-, Sicker- und
Schichtwassers in Gräben
- Liefern, Vorhalten und Betreiben geeigneter Pumpen inkl.
Leitungen, Energiebedarf und Bedienung
- Ableiten des Wassers bis zur bauseits vorgesehenen
Einleitstelle
- Regelmäßige Kontrolle, Unterhaltung und Anpassung der
Wasserhaltung
- Rückbau und Entfernen aller Anlagen nach Abschluss der
Erdarbeiten

Die pauschale Leistung gilt für einen Zeitraum von bis zu
3 Monaten.
Darüberhinausgehende Vorhaltung und Betrieb sind
gesondert zu vergüten.

Hinweis:
Die Position gilt für einen üblichen, witterungsabhängigen
Wasseranfall.
Außergewöhnliche Ereignisse (z. B. Hochwasser,
langanhaltender Starkregen, unvorhersehbarer
Grundwasserauftritt) sind nicht Bestandteil dieser Pauschale
und werden gesondert vergütet.
Die Notwendigen Einleitgenehmigung etc sind beim kreis einzuholen und mit einzukalkulieren.
Menge: 1,000 psch

#### 501.3 Sonstiges

**501.3.1 Abbruch und Entsorgung Revisionsschächte**
Abbruch von Revisionsschächten aus unbewehrtem Beton bzw. Mauerwerk fachgerecht ausbauen und entsorgen.
Die Enstrogung wird nicht gesondert vergütet.

- Durchmesser 1,00 m
- Tiefe über 2,00 bis 3,00 m
Menge: 4,000 St

**501.3.2 Abbruch und Entsorgung alte Grundleitungen**
Abbruch von Entwässerungskanälen aus Steinzeug bzw. glasiertem Ton, fachgerecht ausbauen und entsorgen.
Die Enstrogung wird nicht gesondert vergütet.

- Nenndurchmesser: über DN 150 bis DN 200
- Verlegetiefe über 2,50 bis 3,50 m
Menge: 25,000 m

**501.3.3 Abbruch Einzelfundamente der Pollerleuchten**
Abbruch von Einzelfundamenten aus unbewehrtem Beton fachgerecht ausbauen und entsorgen.
Die Enstrogung wird nicht gesondert vergütet.

- Abbruchvolumen bis 0,25 m³
- Ausführung im Freien
Menge: 10,000 St

**501.3.4 Lichtschacht Kunststofffertigteil**
Licht- und Lüftungschacht als Kunsstoffertigteil einschl. korrosionsbeständiger Befestigungsmittel, ohne Abstand zum tragenden Untergrundaus Klinkermauerwerk liefern und montieren.

- Schachtbreite: 1,00 m
- Schachthöhe: 1,50 m
- Schachttiefe 0,60 m

Abdeckung als Gitrerrostabdeckung feuerverzinkt und begehbar. Machenweite 30/ 30 mm. der Gitterrost ist mit Sicherungkette am Schacht zu befestigen.
Einschl. Entwässerungsanschluss mit Laubfang.
Menge: 2,000 St

*Hinweis: Stundenlohnarbeiten*
Stundenlohnarbeiten, die durch Arbeitskräfte nur auf Anordnung der Objektüberwachung ausgeführt werden.
Der Auftragnehmer verzichtet auf Vergütung der ohne entsprechende Anordnung durchgeführten Stundenlohnarbeiten.
Stundenlohnzettel sind der Objektüberwachung spätestens eine Woche nach Ausführung der Arbeiten zur Unterschrift vorzulegen.
Später vorgelegte oder mit der Schlussrechnung eingereichte, nicht unterschriebene Stundenzettel werden nicht anerkannt.
Bei Stundenlohnarbeiten werden nur die auf der Baustelle tatsächlich erbrachten Stunden vergütet.
An- und Abfahrten zur Baustelle werden nicht vergütet.

**501.3.5 Stundenlohnarbeiten Meisterstunden**
Verrechnungssätze für Stundenlohnarbeiten für nicht vorgesehene Leistungen zum besonderen Nachweis.

-Meisterstunden-
Menge: 5,000 Std

**501.3.6 Stundenlohnarbeiten Facharbeiterstunden**
Verrechnungssätze für Stundenlohnarbeiten für nicht vorgesehene Leistungen zum besonderen Nachweis.

-Facharbeiterstunden-
Menge: 10,000 Std

**501.3.7 Stundenlohnarbeiten Helferstunden**
Verrechnungssätze für Stundenlohnarbeiten für nicht vorgesehene Leistungen zum besonderen Nachweis.

-Helferstunden-
Menge: 10,000 Std
